# Impregnación para la protección del hormigón armado frente a la corrosión

- Propiedad del archivo: CYPE INGENIEROS, S.A.
- Formato: FIEBDC-3/2002
- Divisa: EUR
- Costes indirectos: 3.00 %
- IVA: 21.00 %

## E Estructuras

### EH Hormigón armado

#### EHO Protecciones

**EHO040** m² Impregnación para la protección del hormigón armado frente a la corrosión.
Aplicación manual de dos manos de impregnación incolora inhibidora de la corrosión por migración, Cortec 2020 "PROPAMSA", apta para estar en contacto con agua potable, (rendimiento: 0,27 l/m²), para la protección del hormigón armado frente a la corrosión.
Incluye: Limpieza de la superficie soporte. Aplicación del producto.
Criterio de medición de proyecto: Superficie medida según documentación gráfica de Proyecto.
Criterio de medición de obra: Se medirá la superficie realmente ejecutada según especificaciones de Proyecto.

| Código | Ud | Descripción | Rendimiento | Precio | Importe |
|---|---|---|---|---|---|
| mt27tso020a | l | Impregnación incolora inhibidora de la corrosión por migración, Cortec 2020 "PROPAMSA", apta para estar en contacto con agua potable, para la protección frente a la corrosión de elementos de hormigón armado y pretensado, según UNE-EN 1504-2. (material) | 0.270 | 68.64 | 18.53 |
| mo020 | h | Oficial 1ª construcción. (mano de obra) | 0.185 | 22.13 | 4.09 |
| mo113 | h | Peón ordinario construcción. (mano de obra) | 0.185 | 20.78 | 3.84 |
| % | % | Costes directos complementarios | 2 % | 26.46 | 0.53 |
|  |  | Costes directos |  |  | 26.99 |
