# Reparación superficial y acabado de estructura de hormigón, con mortero a base de cemento, modificado con polímeros

- Propiedad del archivo: CYPE INGENIEROS, S.A.
- Formato: FIEBDC-3/2002
- Divisa: EUR
- Costes indirectos: 3.00 %
- IVA: 21.00 %

## E Estructuras

### EH Hormigón armado

#### EHY Reparaciones

**EHY034** m² Reparación superficial y acabado de estructura de hormigón, con mortero a base de cemento, modificado con polímeros.
Aplicación manual de mortero tixotrópico, monocomponente, modificado con polímeros, compuesto por cementos especiales, áridos seleccionados, fibras y resinas sintéticas, reforzado con fibras, con resistencia a los ambientes agresivos, resistente a los sulfatos, de endurecimiento sin retracción, Propam Repar 5 "PROPAMSA", con una resistencia a compresión a 28 días mayor o igual a 15 N/mm², clase R2, tipo PCC, según UNE-EN 1504-3, Euroclase A1 de reacción al fuego, según UNE-EN 13501-1, en capa de 3 mm de espesor medio, con acabado superficial fratasado con esponja o fratás, para reparación de superficies dañadas en estructuras de hormigón.
Incluye: Humectación de la superficie soporte. Preparación de la mezcla. Aplicación del producto. Perfilado de aristas. Curado.
Criterio de medición de proyecto: Superficie medida según documentación gráfica de Proyecto.
Criterio de medición de obra: Se medirá la superficie realmente ejecutada según especificaciones de Proyecto.

| Código | Ud | Descripción | Rendimiento | Precio | Importe |
|---|---|---|---|---|---|
| mt09reo110a | kg | Mortero tixotrópico, monocomponente, modificado con polímeros, compuesto por cementos especiales, áridos seleccionados, fibras y resinas sintéticas, reforzado con fibras, con resistencia a los ambientes agresivos, resistente a los sulfatos, de endurecimiento sin retracción, Propam Repar 5 "PROPAMSA", con una resistencia a compresión a 28 días mayor o igual a 15 N/mm², clase R2, tipo PCC, según UNE-EN 1504-3, Euroclase A1 de reacción al fuego, según UNE-EN 13501-1, para reparación superficial y acabado de estructuras de hormigón. (material) | 5.400 | 1.39 | 7.51 |
| mo020 | h | Oficial 1ª construcción. (mano de obra) | 0.468 | 22.13 | 10.36 |
| mo113 | h | Peón ordinario construcción. (mano de obra) | 0.468 | 20.78 | 9.73 |
| % | % | Costes directos complementarios | 2 % | 27.60 | 0.55 |
|  |  | Costes directos |  |  | 28.15 |
